# Kulturhaus Seelow
Angebotsaufforderung (GAEB DA XML 3.3, DA83)
Projekt: K-202...
Währung: EUR
Vergabeart: Öffentliche Ausschreibung
Eröffnung: 23.03.2026
Abgabeort: Stadt Seelow; Küstriner Straße 61; 15306 Seelow
Ausführungsbeginn: 04.05.2026
Ausführungsende: 20.11.2026
Erstellt mit: GXML Toolbox V3.3 R20220330, ORCA AVA 27 27.00.00, 19.02.2026

## Vorbemerkungen
Bauherr für die geplante Baumaßnahme ist die Stadt Seelow in 15306 Seelow, Küstriner Straße 61. Sie ist Eigentümerin des Grundstückes.
Auf dem Grundstück befinden sich das Kulturhaus und und das Trafohäuschen sowie befestigte Straßen und Wege.

Seelow Kulturhaus "Erich Weinert"
Gemarkung: Seelow
Flur: 13, Flurstück 327
Fläche des Baugrundstücks: 4429 m²

Bauzeit: 1954-1957
Architekt: Hans-Jürgen Kluge
Eigentümer: Stadt Seelow seit 2020, davor Landkreis Märkisch -Oderland
großer Saal mit ca. 500 Pl., Parkett, kleiner Saal mit ca. 180 Pl., diverse Klubräume
nach Typenmodellen der Dt. Bauakademie entworfenes, klassizierendes Kulturhaus;
Bronzeplastik auf dem Vorplatz von Walter Kreisel;
Erich-Weinert-Büste von Herbert Burschik;
Originalausstattung weitgehend erhalten;

seit 1983 unter Denkmalschutz, Kulturhaus "Erich Weinert" mit Vorplatz und parkartigen Außenanlagen einschließlich Trafohaus und OdF-Denkmal, ID-Nummer (MIDAS-Obj.Nr.) 09180659
1986 Erhaltung der Saaldecke befürwortet
2009 Beurteilung des Denkmals durch das BLDAM, Beschreibung des Denkmals und Benennung des Schutzumfangs.

Die beschriebenen Leistungen konzentrieren sich auf die denkmalgerechte Ertüchtigung der baulichen Hülle, Dach und Fassadenoberfläche, die Verbesserung der Sicherheit und der Energieeffizienz; Erneuerung des Parketts, Erneuerung der Verdunklungsanlagen, Ertüchtigung der elektrischen Anlagen, Modernisierung der Besucher- Sanitäranlagen im Keller, Modernisierung Duschraum, Maßnahmen zum Schutz der Bausubstanz vor Durchfeuchtung und der damit verbundenen Gestaltung der Oberflächen.

Die Maßnahmen werden bei laufendem Betrieb des Objektes als Teilmaßnahmen durchgeführt. Maßnahmenbezogene Einschränkungen werden Teilbereiche betreffen.
Der Umgang mit Bestandsmaterial und die Altlastenentsorgung erfolgt gemäß Probenahmeprotokoll vom 24.09.2024, UAB, Umwelt- und Altlastenberatung Frank Kobelt, Schmetterlingsweg 03, 15234 Frankfurt (Oder).
Die Bauzeit für die Gesamtbaumaßnahme ist mit 24 Monaten geplant.
Die Flächen für Lager und Baustelleneinrichtungen stehen im Baustellenbereich zur Verfügung.
Der Schutzstatus des Geländes ist zu beachten.
Die  Flächennutzungen auf dem Grundstück sind mit der Bauherrschaft vor Baubeginn abzustimmen.
Die Lager- flächennutzungen und eigenen Baustelleneinrichtungen einschließlich aller technologisch erforderlichen Maschinen und Geräte, wie Lastenaufzüge, Kraneinsätze, usw. sind durch den Bieter zu kalkulieren und in die Einzelpreise einzurechnen.
Temporäre verkehrsrechtliche Anträge und Genehmigungen obliegen dem Bieter.

Die Geschäftssprache auf der Baustelle ist Deutsch. Jeder Vertragspartner hat sicherzustellen, dass ein deutschsprechender Mitarbeiter seines Unternehmens während der Leistungszeit ausnahmslos auf der Baustelle anwesend ist. Die Nichteinhaltung dieser Vorgabe stellt eine Vertragsverletzung dar und kann vom AG sanktioniert werden.

## Hinweis zur Ausführung
Hinweis zur Ausführung

Die Parkettarbeiten im großen Saal und im kleinen Saal sind unter Berücksichtigung der Teilnutzung im Gebäude zeitlich unabhängig voneinander auszuführen.
Separate Anfahrten sind in die Leistung mit einzukalkulieren.

Die erforderlichen Sanitäranlagen werden vom Bauherren im Erdgeschoß des östlichen Gebäudeteils zur Verfügung gestellt. Auch die Reinigung und Unterhaltung der Räumlichkeiten werden vom Bauherren übernommen.

Im Erdgeschoß des westlichen Gebäudeteils wird vom Bauherren ein Besprechungsraum zur Verfügung gestellt und dessen Reinigung übernommen.

## 12 Parkettarbeiten

### Titel 01 Erdgeschoss

#### Bereich 01.01 Einrichtung, Schutzmaßnahmen, Beprobung

**01.01.1 Baustelleneinrichtung**
*** Pauschalposition
Einrichten der Baustelle für sämtliche in der Leistungsbeschreibung aufgeführten Leistungen, außer den in den nachfolgenden Positionen gesondert beschriebenen Teilen der Baustelleneinrichtung.

Liefern und vorhalten von Maschinen und Geräten

Zur Baustelleneinrichtung gehören auch:
- alle zur Einhaltung der Unfallverhütungsvorschriften notwendigen Schutzvorkehrungen und Maßnahmen

Der Pauschalbetrag für das Einrichten der Baustelle wird anteilig in Höhe des Wertes des jeweils nachgewiesenen Einrichtungsstandes vergütet.

Vorhalten der Baustelleneinrichtung für sämtliche in der Leistungsbeschreibung aufgeführten Leistungen für die Dauer der vertraglich vereinbarten Bauzeit.

Räumen der Baustelle von der Baustelleneinrichtung des AN nach Durchführung seiner Leistungen nach Beendigung der gesamten Baumaßnahme für sämtliche in der Leistungsbeschreibung aufgeführten Leistungen.

Ausführung in Abstimmung mit der Objektüberwachung.
Menge: 1,000 psch

**01.01.2 Schutz-Abdeckung, Fenster, Türen, Folie**
Schutz-Abdeckung der Fenster und Türen mit Folie, Stöße mit Klebeband sichern, inkl. Entsorgung des Abdeckmaterials.
Material : Folie
Dicke : 0,2 mm
Menge: 130,000 m²

**01.01.3 Schutz-Abdeckung, Wandfläche, Folie**
Schutz-Abdeckung der Wandfläche/ Wandbekleidung mit Folie, inkl. Entsorgung des Abdeckmaterials.
Material : Folie
Dicke : 0,2 mm
Menge: 60,000 m²

**01.01.4 Prüfung PAK, Parkettkleber**
*** Pauschalposition
*** Bedarfsposition ohne GB
Chemische Prüfung des bestehenden Parkettbelages auf PAK-Haltigkeit der Klebestoffe, Ausführung durch Prüflabor. Das Ergebnis ist der Bauleitung rechtzeitig vor Beginn der Abbrucharbeiten zu übergeben.
Parkettart : Eiche
Prüfung auf : polyzyklische aromatische Kohlenwasserstoffe (PAK)
Menge: 1,000 psch

**01.01.5 Holz mit schädlichen Verunreinigungen**
*** Bedarfsposition ohne GB
Holz mit schädlichen Verunreinigungen Klasse A IV aufnehmen, verpacken, transportieren und einer Verwertung/Entsorgung zuführen. Art und Umfang der Belastung gem. noch durchzuführender Deklarationsanalyse einer Verwertung/Entsorgung zuführen. Inkl. Entsorgungs-/Verwertungsgebühren. Behälter, Größe nach Wahl des AN, Vorhaltedauer nach Maßgabe des AN. Abrechnung nach Wiegeschein.
Abfallschlüssel-Nr. nach AVV 170204
Menge: 1,000 t

#### Bereich 01.02 Großer Saal

**01.02.1 Reparaturarbeiten an schadhaften Stellen**
Reparaturarbeiten an den schadhaften Stellen
im Parkettfußboden,
durch Aufnehmen der schadhaften Parkettstäbe,
entsorgen und den Unterboden zur Aufnahme der neuen
Parkettstäbe vorbereiten.
Menge: 100,000 St

**01.02.2 Stabparkett, Stäbe einzeln austauschen**
Parkettstäbe einzeln austauschen, in Stabparkett,
Holzart : Eiche, Standard
Verlegeart : Stabparkett
Verlegemuster : Fischgräte
Holzstärke : 22 mm
Stablänge : 500 mm
Stabbreite : 70mm

Angeb. Fabrikat  : '.........'
Menge: 100,000 St

**01.02.3 Überarbeitung des Parkettfußboden abschleifen, verspachteln, säubern**
Überarbeitung des Parkettfußboden Stabparkett
massiv Eiche, Fischgrat/ Schiffsboden,
in mehreren Arbeitsgängen abschleifen,
verspachteln, säubern,

grundieren und 2* versiegeln
mit Lack 2K Polyurethan-Parkettlack auf
Wasserbasis,
Zertifizierte Rutschhemmung nach DIN EN 16165

Material Versiegelung, Hersteller: '.........'
Menge: 455,000 m²

**01.02.4 Sockelleisten, ausbauen, ausbessern, schleifen, versiegeln, wieder einbauen**
Sockelleisten/Fußleisten sorgfältig ausbauen, entnageln,
Schadensstellen ausbessern, Oberfläche schleifen und versiegeln. Im Bereich der überarbeiteten Oberböden wieder einbauen.
Holzart: Eiche
Menge: 100,000 m

**01.02.5 Sockelleiste, ergänzen**
Fußleisten, in Holzart und Form entsprechend der vorhandenen Leisten ergänzen, Stöße und Ecken auf Gehrung schneiden und an den Wänden oder Fußböden in vorgefundener Art anbringen.
Holzart: Eiche
Menge: 100,000 m

**01.02.6 Sockelleiste, befestigen, bis 100 mm**
Sockelleisten für Parkettbelag, bauseits vorhanden,
Befestigung entsprechend dem Bestand.

Holzart: Eiche
Menge: 50,000 m

**01.02.7 Parkett-Anschluss an Pfeiler, allseitig**
Parkett-Anschluss an Pfeiler, allseitig.
Abmessung : 1,16 *0,85m
Menge: 40,200 m

**01.02.8 Parkett verklebt, ausbauen, wieder einbauen**
vorhandenen Parkettbodenbelag, vollflächig verklebt, ausbauen, lagern, und nach Verlegung der Elektroleitungen wieder einbauen,
Unterboden angleichen,
Parkettstäbe von Kleberresten reinigen.
Menge: 12,000 m²

**01.02.9 Fugenverschluss, innen, Acryl**
Fugenverschluss in Innenräumen zu bestehenden Bauteilen, z.B. Türzargen, einschl. Vorreinigung der Fugen. Die Ausführung erfolgt als Rechteckfuge, Hinterfüllmaterial falls notwendig, Farbton passend zum jeweiligen Bodenbelag.
Fugenbreite : 8 - 10 mm i.M.
Fugenfarbe : in Parkettfarbe
Material : Acryl

Angeb. Fabrikat  : '.........'
Menge: 170,000 m

**01.02.10 Stundensatz Fachwerker, Parkettarbeiten**
Arbeiten, welche nicht in den Positionen erfasst sind und gegen Nachweis zur Ausführung kommen:
Fachwerker
Menge: 1,000 h

#### Bereich 01.03 Bühne großer Saal

**01.03.1 Sockelleisten entfernen**
Vorhandene Sockelleisten,
demontieren und entsorgen.
Menge: 65,000 m

**01.03.2 Bühnenboden Abbruch**
Bühnenboden Abbruch
Bühnenboden, Dielungsbretter, komplett
ausbauen und entsorgen.
Es sind alle Nägel oder Schrauben aus den vorhandenen Balken zu entfernen.
Menge: 170,000 m²

**01.03.3 Unterboden prüfen**
Bühnenboden, hier den Unterboden
auf Beschädigungen prüfen,
bevor eine Neuverlegung begonnen wird.
In Absprache mit der Bauleitung,
hier Schäden vorab melden und den Umfang
gemeinsam sichten.
Menge: 170,000 m²

**01.03.4 Unterboden reinigen**
Unterboden von groben Verschmutzungen durch Bauschutt, Mörtel- und Farbreste reinigen, einschl. Entsorgung des Abfalls.
Menge: 170,000 m²

**01.03.5 Untergrund spachteln, vollflächig, Estrich**
Untergrund zur Aufnahme des Parkettbelages vollflächig
spachteln; evtl. vorhandene Unebenheiten mit Spachtelmasse ausgleichen.
Schichtdicke :1 - 5 mm
Material: lösungsmittelfreie, kunstharzvergütete Zementspachtelmasse

angebotenes Fabrikat: '.........'
Menge: 170,000 m²

**01.03.6 Bühnenboden**
Neuen Bühnenboden liefern und verdeckt
verschraubt auf die vorhandenen
Unterkonstruktion verlegen.

Holzart Richtfabrikat: Schwarzkiefer

Angeb. Fabrikat / Hersteller '.........'
Menge: 170,000 m²

**01.03.7 Bühnenboden/ Oberflächenbearbeitung**
Bühnenboden, neu verlegter Bühnenboden, in
mehreren Arbeitsgängen schleifen und saugen/
säubern, hier Vorbereitung zum auftragen einer
Bühnenfarbe.
Menge: 170,000 m²

**01.03.8 Bühnenboden/ Bühnenfarbe**
Bühnenboden
Bühnenfarbe in Tiefschwarz,
hochabriebfest, matt, nicht reflektierend, liefern
und nach den Herstellerangaben auftragen.

Angeb. Fabrikat / Hersteller: '.........'
Menge: 170,000 m²

**01.03.9 Sockelleisten aus Holz einbauen**
Sockelleisten aus Holz ohne Profilierung
einbauen, inkl. Eck-, Gehrung- und
Endausbildung, liefern und mit Dübel im MW
befestigen
Material: NH Kiefer schwarz gestrichen
Abmaß: 20 x 60 mm
Menge: 65,000 m

**01.03.10 Treppenstufen schleifen**
Treppenstufen schleifen.
Stufenbreite : 28 cm
Menge: 25,000 m

**01.03.11 Treppenstufe versiegeln**
Treppenstufe wie Parkettboden versiegeln.
Stufenbreite : 28 cm
Menge: 25,000 m

### Titel 04 Obergeschoß

#### Bereich 04.01 Einrichtung, Schutzmaßnahmen, Beprobung

**04.01.1 Baustelleneinrichtung**
*** Pauschalposition
Einrichten der Baustelle für sämtliche in der Leistungsbeschreibung aufgeführten Leistungen, außer den in den nachfolgenden Positionen gesondert beschriebenen Teilen der Baustelleneinrichtung.

Liefern und vorhalten von Maschinen und Geräten

Zur Baustelleneinrichtung gehören auch:
- alle zur Einhaltung der Unfallverhütungsvorschriften notwendigen Schutzvorkehrungen und Maßnahmen

Der Pauschalbetrag für das Einrichten der Baustelle wird anteilig in Höhe des Wertes des jeweils nachgewiesenen Einrichtungsstandes vergütet.

Vorhalten der Baustelleneinrichtung für sämtliche in der Leistungsbeschreibung aufgeführten Leistungen für die Dauer der vertraglich vereinbarten Bauzeit.

Räumen der Baustelle von der Baustelleneinrichtung des AN nach Durchführung seiner Leistungen nach Beendigung der gesamten Baumaßnahme für sämtliche in der Leistungsbeschreibung aufgeführten Leistungen.

Ausführung in Abstimmung mit der Objektüberwachung.
Menge: 1,000 psch

**04.01.2 Schutzvorrichtung, Schleuse**
*** Pauschalposition
Schutzvorrichtung einrichten und Vorhalten einer
Schleuse, für die dort arbeitenden Mitarbeiter.
Schwarz- Weiß Bereich.
Schutzausrüstung,
nach TRGS 524 und TRGS 600
Menge: 1,000 psch

**04.01.3 besondere Schutzmaßnahmen**
*** Pauschalposition
besondere Schutzmaßnahmen,
Hier Türen und Einbauten mit Folie schützen
und staubdicht abkleben.
Die Flurbereiche / Fußböden schützen.
Schutzmaßnahmen nach Abschluss der Arbeiten wieder
enfernen und entsorgen.
Prüfberichte Probenahmen beachten !
Menge: 1,000 psch

**04.01.4 Schutzausrüstung**
*** Pauschalposition
Schutzausrüstung
persönliche Schutzausrüstung; bestehend aus
Schutzanzug, Schutzbrille, Atemschutz, Gehörschutz
für die Mitarbeiter bereitstellen,
vorhalten, bei den Abrissarbeiten tragen, und
nach den Arbeiten abfallgerecht entsorgen.
Menge: 1,000 psch

**04.01.5 Prüfung PAK, Parkettkleber**
*** Pauschalposition
Chemische Prüfung des bestehenden Parkettbelages auf PAK-Haltigkeit der Klebestoffe, Ausführung durch Prüflabor. Das Ergebnis ist der Bauleitung rechtzeitig vor Beginn der Abbrucharbeiten zu übergeben.
Parkettart : Eiche
Prüfung auf : polyzyklische aromatische Kohlenwasserstoffe (PAK)
Menge: 1,000 psch

**04.01.6 Holz mit schädlichen Verunreinigungen**
Holz mit schädlichen Verunreinigungen Klasse A IV aufnehmen, verpacken, transportieren und einer Verwertung/Entsorgung zuführen. Art und Umfang der Belastung gem. noch durchzuführender Deklarationsanalyse einer Verwertung/Entsorgung zuführen. Inkl. Entsorgungs-/Verwertungsgebühren. Behälter, Größe nach Wahl des AN, Vorhaltedauer nach Maßgabe des AN. Abrechnung nach Wiegeschein.
Abfallschlüssel-Nr. nach AVV 170204
Menge: 1,000 t

#### Bereich 04.02 Kleiner Saal

**04.02.1 Sockelleisten entfernen**
Sockelleisten entfernen
Sockelleisten, demontieren und entsorgen.
Menge: 45,000 m

**04.02.2 Parkettfußboden entfernen**
Parkettfußboden fachgerecht und nach den
Vorschriften ausbauen, verpacken für den
Abtransport durch ein Entsorgungsunternehmen
vorbereiten.
Menge: 200,000 m²

**04.02.3 Reinigung des Untergrundes**
Reinigen des Untergrundes von grober
Verschmutzung, sammeln, verpacken und für
die Entsorgung durch ein
Entsorgungsunternehmen vorbereiten.
Menge: 200,000 m²

**04.02.4 Untergrund saugen**
Untergrund saugen
Untergrund mit einem Spezialsauger saugen,
Sauggut verpacken und für die Entsorgung
durch ein Entsorgungsunternehmen vorbereiten.
Menge: 200,000 m²

**04.02.5 Untergrund/ Epoxidharzbeschichtung**
Auftragen einer Epoxidharzbeschichtung
2* im Kreuzverfahren auftragen und mit Quarzsand
absanden.
Angeb. Fabrikat/ Hersteller: '.........'
Menge: 200,000 m²

**04.02.6 Untergund/ Vollflächiges Spachteln**
Untergrund, vollflächig Spachteln, mit einer
selbstverlaufenden, spannungsarme,
zementären Ausgleichsmasse.
Stärke: i.M. 3 mm

Angeb. Fabrikat/ Hersteller: '.........'
Menge: 200,000 m²

**04.02.7 Stabparkett liefern und verlegen**
Stabparkett liefern und verlegen
Einzelstab-Massivparkett liefern und fachgerecht
verlegen, vollflächig verkleben, Stabparkett
Verlegeart: Fischgratmuster
Abmessung: 500 x 70 x 22 mm
Holzart: Eiche Viereck

Angeb. Fabrikat/ Hersteller: '.........'

Parkettkleber
Angeb. Fabrikat/ Hersteller: '.........'
Menge: 200,000 m²

**04.02.8 Parkett, Eiche, Würfel, parallel**
*** Bedarfsposition ohne GB
Alternativposition
Stabparkett, verklebt.
Untergrund : gespachtelter Zementestrich
Verlegeart : vollflächig verklebt
Verlegerichtung : parallel zu Raumlängswänden
Holzart : Eiche hell
Parkettdicke : 22 mm
Stablänge : 40 cm

Verlegeart : parallel zu den Raumlängswänden
Sortierung : Exclusiv
Verband : Würfelform
Kleber chem. Basis : Dispersion
Giscode : D 1
Emicode : EC 1

Angeb. Fabrikat Parkett: '.........'
Menge: 200,000 m²

**04.02.9 Parkettfußboden versiegeln**
Parkettfußboden Stabparkett massiv Eiche,
in mehreren Arbeitsgängen
abschleifen, verspachteln, säubern, grundieren
und 2* versiegeln.
Lack: 2K Polyurethan-Parkettlack auf
Wasserbasis, Zertifizierte Rutschhemmung
nach DIN EN 16165

Angeb. Fabrikat/ Hersteller: '.........'
Menge: 200,000 m²

**04.02.10 Sockelleisten aus Holz**
Sockelleisten aus Holz mit Profilierung
einbauen, inkl. Eck-, Gehrung- und
Endausbildung, liefern und mit Dübel im Mauerwerk der Wände
befestigen
Richtmaterial: Eiche "Alt Berliner Profil"
Abmaß: 20 x 100 mm

angebotenes Fabrikat: '.........'
Menge: 45,000 m

**04.02.11 Übergangsprofile**
Übergangsprofile an Türen usw.
Übergangs- und/ oder Abschlußprofile liefern
und einbauen.
Menge: 10,000 m

**04.02.12 Fugenverschluss, innen, Acryl**
Fugenverschluss in Innenräumen zu bestehenden Bauteilen, z.B. Türzargen, einschl. Vorreinigung der Fugen. Die Ausführung erfolgt als Rechteckfuge, Hinterfüllmaterial falls notwendig, Farbton passend zum jeweiligen Bodenbelag.
Fugenbreite : 8 - 10 mm i.M.
Fugenfarbe : in Parkettfarbe
Material : Acryl

Angeb. Fabrikat  : '.........'
Menge: 60,000 m

**04.02.13 Stundensatz Fachwerker, Parkettarbeiten**
Arbeiten, welche nicht in den Positionen erfasst sind und gegen Nachweis zur Ausführung kommen:
Fachwerker
Menge: 1,000 h

#### Bereich 04.03 Kleine Bühne

**04.03.1 Sockelleisten entfernen**
Sockelleisten entfernen
Vorhandene Sockelleisten, demontieren und
entsorgen.
Menge: 15,000 m

**04.03.2 Bühnenboden Abbruch**
Bühnenboden Abbruch
Bühnenboden, Dielungsbretter, komplett
ausbauen und entsorgen.
Es sind alle Nägel oder Schrauben aus den vorhandenen Balken zu entfernen.
Menge: 20,000 m²

**04.03.3 Bühnenboden prüfen**
Bühnenboden, hier den Unterboden
auf Beschädigungen prüfen,
bevor eine Neuverlegung begonnen wird.
In Absprache mit der Bauleitung,
hier Schäden vorab melden und den Umfang
gemeinsam sichten.
Menge: 20,000 m²

**04.03.4 Bühnenboden**
Neuen Bühnenboden liefern und verdeckt
verschraubt auf die vorhandenen
Unterkonstruktion verlegen.
Richtfabrikat Holzart: z.B. Märkische Kiefer

Angeb. Fabrikat/ Hersteller: '.........'
Menge: 20,000 m²

**04.03.5 Bühnenboden/ Oberflächenbearbeitung**
Bühnenboden, neu verlegter Bühnenboden, in
mehreren Arbeitsgängen schleifen und saugen/
säubern, grundieren und 2x versiegeln.
Lack: 2K Polyurethan-Parkettlack auf
Wasserbasis, Zertifizierte Rutschhemmung
nach DIN EN 16165
Angeb. Fabrikat / Hersteller '.........'
Menge: 20,000 m²

**04.03.6 Sockelleisten aus Holz einbauen**
Sockelleisten aus Holz ohne Profilierung
einbauen, inkl. Eck-, Gehrung- und
Endausbildung, liefern und mit Dübel im Mauerwerk der Wände
befestigen
Richtmaterial: NH Kiefer Vollholz lackiert
Abmaß: 20 x 60 mm

angebotenes Fabrikat: '.........'
Menge: 15,000 m

**04.03.7 Übergangsprofile**
Übergangsprofile
Übergangs- und / oder Abschlußprofile liefern
und einbauen.
Menge: 15,000 m

**04.03.8 Treppenstufen schleifen**
Treppenstufen schleifen.
Stufenbreite : 28 cm
Menge: 5,000 m

**04.03.9 Treppenstufe versiegeln**
Treppenstufe wie Parkettboden versiegeln.
Stufenbreite : 28 cm
Menge: 5,000 m
